# Instandsetzung
Angebotsaufforderung (GAEB 90, DA83)
Währung: EUR

## Schleuse Kuhsiel, "Am Lehester Deich"
Datum: 21.05.26

### Bereich 1 Instandsetzung der Kammerwände

#### Abschnitt 1.1 Technische Bearbeitung, Bestandsunterlagen

*Hinweis*
Dem AG ist vor Übergabe des jeweiligen Originals ein
Vorabzug in Papierformat zur Überprüfung vorzulegen.
Korrekturen und Ergänzungen sind zu übernehmen.
Sonstige Angaben / Vorgaben zu den Bestandsunterlagen
siehe Baubeschreibung Kapitel 4.2.

**1.1.10 Bestandunterlagen liefern, Bestandsübersichtszeichnung**
StL-Nr. 11910161500900000
Bestandsunterlagen liefern, bestehend aus
Bestandsübersichtszeichnungen 'als Pause 1-fach, als
farbige
PDF-Datei, im CAD Originalformat mit Definitionsdatei,
als
Rasterformat TIFF G4 sowie als DXF-Datei auf
Datenträger '
Menge: 1,000 psch

**1.1.20 Bestandunterlagen liefern, Bestandspläne**
StL-Nr. 11910161509000000
Bestandsunterlagen liefern, bestehend aus
Ausführungszeichnungen 'die entsprechend dem Prüf- und
Genehmigungsverfahren und der Bauausführung berechtigt
wurden, als Pause 1-fach, als farbige PDF-Datei und als
DXF-Datei auf Datenträger mit Zeichnungsverzeichnis. '
Menge: 1,000 psch

**1.1.30 Lichtbilder herstellen und liefern**
StL-Nr. 119101620
Lichtbilder über den wesentlichen Bauablauf des Bauwerks in digitalisierter Form (Auflösung mindestens
1024 mal 768 Pixel, 24 Farben) mit Digitalkamera herstellen und auf mit dem AG abgestimmten Datenträger (CD
oder DVD) liefern. Das Komprimierungsverhältnis bzw.
die Bildqualität ist so zu wählen, dass durch die Komprimierung keine für den Sachverhalt wesentlichen Bildinformationen verloren gehen.
Menge: 25,000 St

**1.1.40 Standsicherheitsnachweis aufstellen, Baubehelfe**
StL-Nr. 11910160539
Standsicherheitsnachweis aufstellen.
Standsicherheitsnachweis für sämtliche Baubehelfe.
Standsicherheitsnachweis ' 2-fach liefern, sowie
digital als PDF '
Menge: 1,000 psch

*Hinweis*
Bei der Befestigung der neuen Konstruktion am oberen
Betonholm ist auf die Lage der vorhandenen
Längsbewehrung Rücksicht zu nehmen. Diese darf nicht
beschädigt werden.
Vor der Werkstattplanung ist durch den AN ein Bestandsaufmaß der Schleuse (einschl. Spundwände) vorzunehmen
und der Lage der Bewehrung zu orten. Die Kosten für die
Vermessungs- und Ortungsarbeiten werden gesondert
vergütet.
Siehe auch Baubeschreibung Abschnitt 4.2.5.

**1.1.50 Werkstattplanung herstellen**
Werkstattplanung herstellen und liefern.
Grundlage bilden die vorliegende Ausführungsplanung
sowie die durch den AN erstellte Bestandsvermessung.
Werkstattplanung für die gesamte neue Wandkonstruktion.
Die Leistung umfasst die konstruktive Durcharbeitung,
Maßabgleiche, Detailplanung und Bereitstellung
prüffähiger Werkstattunterlagen.
Werkstattplanung 2-fach liefern, sowie digital als DXF-
und PDF-Datei.
Menge: 1,000 psch

**1.1.60 Vermessungsarbeiten durchführen, Schleuse**
Aufmaß der gesamten Schleusenkammer nach Trockenlegung
und Reinigung.
Aufmaß zur Überprüfung der Bestandsmaße sowie zum
Abgleich mit der Ausführungsplanung.
Die Ergebnisse dienen als Grundlage für die Erstellung
der Werkstattplanung durch den AN.
Leistungsumfang:
- Vermessen der relevanten Wand- und Sohlgeometrien im
Bereich der geplanten Fußpunkte
- Erfassen von Lage, Höhen, Neigungen und Unebenheiten
der Oberflächen von Sohle und Wandkonstruktionen,
- Aufbereitung und Dokumentation der Messergebnisse
- Übergabe der Messergebnisse an den AG
- Einarbeitung der Vermessungsergebnisse in die
Werkstattplanung.
Menge: 1,000 psch

**1.1.70 Bewehrung detektieren und einmessen**
Detektieren und Einmessen der vorhandenen
Bewehrungslagen in Stahlbetonholm.
Einmessung als Grundlage für die spätere Herstellung
von Bohrungen und das Setzen von Befestigungsankern.
Kosten einschließlich erforderlichem Gerüst nach Wahl
des AN.
Leistungsumfang:
- Ortung der vorhandenen Bewehrung im Betonholm mittels
geeigneter zerstörungsfreier Detektionsverfahren
- Erfassung von Lage und Richtung der Bewehrungslagen
- Markieren der detektierten Bewehrung auf der
Betonoberfläche durch gut sichtbare, dauerhafte
Markierungen,
- Dokumentation der Messergebnisse zur Festlegung der
ankerfreien Bohrbereiche
- Übergabe der Messergebnisse an den AG
- Abstimmung der Vermessungsergebnisse mit der
geplanten Stahlkonstruktion / Werkstattplanung.
Menge: 1,000 psch

#### Abschnitt 1.2 Baustelleneinrichtung, Beweissicherung, Verkehrssicherung

**1.2.10 Beweissicherung liefern**
Beweissicherung max. 1 Woche vor Aufnahme der
Bautätigkeit gemeinsam mit dem AG bzw. der
Bauüberwachung des AG und den entsprechenden
Eigentümern bzw. dinglich Berechtigten bzw. zuständigen
Behörden durchführen.
Beweissicherung für:
- vorhandenen Zustand der Straße mit Geh- und Radwegen
- vorh. Brücke
- Zuwegung und umgebendes Gelände (BE-, Lagerflächen)
- Baumbestand
- Beschilderung
Gefährdete oder bereits beschädigte Bereiche sind im
Detail zu fotografieren.
Die Beweissicherung ist vor Baubeginn in Form einer
Dokumentation (einschl. Fotos) dem AG und ggf. den
Eigentümern bzw. dinglich Berechtigten zu übergeben.
Wiederholung der Zustandsfeststellung / Prüfen auf
evtl. Schäden mit abschließendem Bericht nach
Beendigung der Baumaßnahme.
Lieferung der Protokolle an den AG und an alle weiteren
Beteiligten 1-fach (max. 5-fach).
Menge: 1,000 psch

**1.2.20 Baustelle einrichten Sämtl.LV-Abschn. Zufahrt vorh.**
StL-Nr. 11910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch

**1.2.30 Baustelle räumen Sämtl. LV-Abschn.**
StL-Nr. 11910111201
Baustelle von allen Geräten, Anlagen, Einrichtungen und
dgl. räumen. Benutzte Flächen und Wege entsprechend dem
ursprünglichen Zustand herrichten. Soweit nicht für
bestimmte Leistungen für das Räumen der Baustelle gesonderte Positionen im Leistungsverzeichnis enthalten
sind, gilt die Pauschale
für alle Leistungen sämtlicher Abschnitte des Leistungsverzeichnisses.
Menge: 1,000 psch

*Hinweis*
Bauzaun für Baufeld gem. Baustelleneinrichtungsplan.

Bauzaun für die Sicherung sonstiger Lager- und
BE-Flächen ist in die Position der
Baustelleneinrichtung mit einzurechnen.

**1.2.40 Bauzaun aufstellen und entfernen, Baufeld Schleuse**
StL-Nr. 11910120733
Bauzaun nach Unterlagen des AG einschl. der erforderlichen Tore und Pfosten standsicher aufstellen, während
der Bauzeit vorhalten und unterhalten sowie nach Beendigung der Bauzeit entfernen. 70 v.H. des Preises werden nach Aufstellen, der Rest nach Entfernen des Bauzaunes vergütet.
Zaunhöhe = 2,00 m.
Zaun aus Stahlgitter-Fertigteilen.
Menge: 100,000 m

*Hinweis*
Bauzaun als Schutz für den Baumbestand im Bereich der
möglichen Lagerfläche östlich des Pumpwerkes.

**1.2.50 Bauzaun aufstellen und entfernen, Lagerfläche Südost**
StL-Nr. 11910120733
Bauzaun nach Unterlagen des AG einschl. der erforderlichen Tore und Pfosten standsicher aufstellen, während
der Bauzeit vorhalten und unterhalten sowie nach Beendigung der Bauzeit entfernen. 70 v.H. des Preises werden nach Aufstellen, der Rest nach Entfernen des Bauzaunes vergütet.
Zaunhöhe = 2,00 m.
Zaun aus Stahlgitter-Fertigteilen.
Menge: 21,000 m

*Hinweis*
BE-Fläche Süd-Westseite:
Der vorhandene gepflasterte Bereich (Natursteinpflaster
mit gestuften Ebenen) kann als BE-Fläche genutzt
werden.
Es ist ein flächiger Schutzaufbau, bestehend aus einer
lastverteilenden Schutzlage sowie eine darüberliegende
druckstabile Abdeckung vorzusehen.
Nach Abschluss der Bauarbeiten ist das Pflaster auf
Schäden zu kontrollieren.

**1.2.60 Befestigung BE-Flächen**
Vorh. Bereiche / Flächen als BE-Flächen herstellen.
Ausgewiesene BE-Flächen gemäß Baustellenlageplan und
Fotodokumentation.
Material liefern und einbauen, Anrampungen herstellen.
Fläche während der Bauzeit unterhalten und nach
Beendigung der Bauzeit wieder zurückbauen. Material der
Verwertung nach Wahl des AN zuführen.
Befestigung und Tragfähigkeit der Oberflächen nach Wahl
des AN und den Erfordernissen der eingesetzten Geräte.
Nach Rückbau ist der Ursprungszustand wieder
herzustellen.
70 v. H. des Preises werden nach Herstellung, der Rest
nach
Rückbau vergütet.
Menge: 1,000 psch

**1.2.70 Schutz für Baumstamm herstellen**
StL-Nr. 121107004521201
Schutz für Baumstamm durch Mantel mit Polsterung herstellen und während der Bauzeit vor- und unterhalten.
Der Mantel darf den Baumstamm und die Wurzelanläufe
nicht berühren.
Stammumfang über 200 bis 250 cm.
Polsterung des Stammes mit flexiblen Kunststoff-
Drainrohren, kokosummantelt.
Mantel aus Brettern, 24 mm dick, lückenlos befestigen.
Mantelhöhe mindestens 2,50 m.
Schutz nach Beendigung der Bauarbeiten abbauen und nach
Wahl des AN verwerten.
Menge: 3,000 St

**1.2.80 Verkehrssicherung längere Dauer durchführen, Arbeitsstelle**
Verkehrssicherung längerer Dauer betriebsfertig aufbauen, vorhalten, warten, instand setzen, betreiben, kontrollieren und abbauen. Vorübergehende Verkehrssicherungsmaßnahmen durchführen.
Verkehrssicherung an Arbeitsstelle.
Verkehrssicherung nach Disposition des AN mit
Berücksichtigung von Fahrbahneinengungen oder
halbseitigen Sperrungen im Baustellenbereich nach
Disposition des AN.
Vorhandene Verkehrsschilder ggf. außer Kraft setzen und
wieder in Betrieb nehmen.
Die Verantwortung für die anordnungsgemäßen Zustände
verbleiben beim AN.
Verkehrssicherung nach Disposition des AN umsetzen.
Die bauablaufbedingten Umstellungen werden nicht
gesondert vergütet.
Einsatzzeit = gesamte Baumaßnahme
Verkehrsrechtliche Anordnungen einholen und zugehörige
Unterlagen erstellen. Erforderliche Ortsbesichtigung
zur Erstellung der Planunterlagen für die
verkehrsrechtlichen Anordnungen durchführen.
Anfallende Gebühren für verkehrsrechtliche Anordnungen
sind einzukalkulieren.
Das Öffnen und Schließen der Absperreinrichtungen für
Ein- und Ausfahrten sämtlicher Baustellenverkehre ist
einzurechnen.
Kontrolle der gesamten Verkehrssicherung gem. ZTV - SA
durchführen. Kontrolle an Arbeitsstelle zweimal
täglich, an arbeitsfreien Tagen einmal täglich. Die
Kosten für die Kontrolle sind einzukalkulieren
Menge: 1,000 psch

**1.2.90 Verkehrssicherung kürzerer Dauer durchführen, Vollsperrun Kuhgrabenweg**
Verkehrssicherung an Arbeitsstellen von kürzerer Dauer
betriebsfertig aufbauen, vorhalten, warten, instand
setzen, betreiben und abbauen. Vorübergehende Verkehrssicherungsmaßnahmen durchführen.
Für erforderliche kurzzeitige Vollsperrungen im Bereich
des "Kuhgrabenweg", z.B. bei erforderlichen
Betonierarbeiten
Gesamtdauer der Verkehrsführung über 4 Std. bis 8 Std.
Verkehrsrechtliche Anordnung einholen und zugehörige
Unterlagen erstellen.
Einschl. Einrichtung erforderlicher Umleitungen gem.
Verkehrskonzept des AG in Abstimmung mit der
Verkehrsbehörde, inkl. erf.  Beschilderung.
Erforderliche Ortsbesichtigungen zur Erstellung der
Planunterlagen für die verkehrsrechtliche Anordnung
durchführen.
Anfallende Gebühren sind einzukalkulieren.
Menge: 6,000 St

#### Abschnitt 1.3 Sicherungs-, Hilfs- und Vorbereitungsmaßnahmen

*Hinweis*
Das Abpumpen der Schleuse und das Entfernen der
Ablagerungen auf der Schleusensohle erfolgt parallel
durch den AG.

**1.3.10 Abdichten Schleusentore**
Provisorisches Abdichten der Schleusentore zur
Minimierung des Wassereintritts in die Schleusenkammer
während der
Instandsetzungsarbeiten nach Wahl des AN.
Einschließlich zusätzlicher Schutzöffnungen in den
Schleusentoren.
Leistungsumfang:
- Erkundung der Öffnungsgeometrie und Lage
- Reinigen der Abdichtflächen
- Liefern und Einbauen von provisorischen
Abdichtsystemen.
- Sicherung der Abdichtung gegen Lösen durch
Wasserdruck.
- Funktionskontrolle vor Beginn des Abpumpens.
- Kontrolle der Dichtheit während der
Instandsetzungsarbeiten.
- Rückbau und ordnungsgemäße Entsorgung nach
Wiederflutung.
- Entsorgung aller Hilfsmaterialien
Abdichtung angepasst an vorhandene Geometrie und
Zustand der Schleusentore.
Menge: 1,000 psch

**1.3.20 Wasserh.anl.nach Wahl des AN herstellen**
StL-Nr. 12110911390119001
Wasserhaltungsanlage nach Wahl des AN zum Trockenlegen
und Freihalten der Baugrube von Wasser herstellen. Geologische und hydrologische Verhältnisse sowie Zweck,
Umfang, Absenkziele, Dauer der Wasserhaltung und Ableitung des Wassers zur Vorflut nach Unterlagen des AG.
Anlage bemessen, einrichten und abbauen. Erforderliche
Erdarbeiten ausführen.
Vorhalten und Betreiben wird gesondert vergütet.
Baugrube '= Schleusenkammer
Förderhöhe  über 6 m bis 8 m
Förderlänge bis 20 m '
Einschließlich Reserveanlage für Betrieb ohne
schädliche Unterbrechung.
Gesamter Förderdurchfluss bis 15 m3/h.
Ableitung 'nach Wahl des AN '
Brunnenverrohrung ziehen. Hohlräume nach Unterlagen des
AG verfüllen.
Menge: 1,000 psch

**1.3.30 Wasserhaltungsanlage vorhalten**
StL-Nr. 121109117900001
Wasserhaltungsanlage nach Wahl des AN zum Trockenlegen
und Freihalten der Baugrube von Wasser betriebsbereit
vorhalten.
Abgerechnet wird nach Kalendertagen.
Baugrube '= Schleuse'
Einschließlich Messeinrichtung.
Menge: 180,000 d

**1.3.40 Wasserhaltungsanlage betreiben**
StL-Nr. 121109123900000
Wasserhaltungsanlage nach Wahl des AN zum unterbrechungsfreien Trockenlegen und Freihalten der Baugrube
von Wasser betreiben.
Abgerechnet wird nach Kalendertagen.
Baugrube '= Schleuse '
Menge: 180,000 d

**1.3.50 Oberfläche reinigen, Schleusensohle**
Oberfläche nach Unterlagen des AG zur Herstellung eines
arbeitsgeeigneten Zustands für die geplanten
Instandsetzungsarbeiten reinigen.
Bauteil = Sohle aus Flachklinker.
Reinigung nach Wahl des AN.
Abgerechnet wird die Fläche in der Draufsicht.
Menge: 240,000 m²

**1.3.60 Stahloberfläche reinigen, Stahlspundwände**
Stahloberfläche nach Unterlagen des AG reinigen.
Abfallart nach Unterlagen des AG.
Bauteil = Stahlspundwände
Oberfläche wasserstrahlen mit 80 bis 100 bar.
Die Entsorgung wird gesondert vergütet.
Abgerechnet wird die ebene Ansichtsfläche ohne
Schräglängenzuschlag.
Menge: 250,000 m²

**1.3.70 Abfall entsorgen**
Abfall aus Reinigung der Spundwände entsorgen.
Waschgut abfiltern, feste Bestandteile sammeln, in
geeigneten Behältern lagern und Deklarationsanalyse
durchführen.
Abfall laden, fördern und mit Entsorgungszertifikat
fachgerecht entsorgen.
Ergebnis der Analyse an den AG übergeben.
Gebühren der Abfallentsorgung werden dem Entsorgungsträger vom AG vergütet.
Abgerechnet wird nach Wiegescheinen.
Menge: 30,000 kg

**1.3.80 Arbeitsgerüst herstellen**
StL-Nr. 12211630690000000
Arbeitsgerüste, einschließlich ggf. erforderlicher
Gründung sowie ggf. erforderlicher Treppentürme und
weiterer Leitergänge, nach statischen, konstruktiven
und sicherheitstechnischen Erfordernissen herstellen
und beseitigen, für den Zeitraum der eigenen Leistung
vorhalten und unterhalten.
Einsatzort '= Schleuse '
Menge: 1,000 psch

**1.3.90 Einrüstung herstellen, Korrosionsschutzarbeiten**
StL-Nr. 122122813999011
Einrüstung entsprechend statischen, konstruktiven, sicherheits-, ausrüstungs- und umwelttechnischen Erfordernissen nach Unterlagen des AG herstellen, entsprechend dem Arbeitsfortschritt umsetzen, rückbauen und
von der Baustelle entfernen.
Einrüstung 'für Korrosionsschutzarbeiten '
Bauteil '= Schleuse '
Grundfläche 'nach Wahl des AN'
Gründung herstellen.
Einrüstung für den Zeitraum der eigenen Leistung vorhalten, unterhalten und technische Anlagen betreiben.
Menge: 1,000 psch

**1.3.100 Einrüstung vorhalten, Korrosionsschutzarbeiten**
StL-Nr. 12212281899
Einrüstung vorhalten, unterhalten und technische Anlagen betreiben. Außer den vollen Monaten werden Teilzeiten nach Tagen zu 1/30 des Einheitspreises vergütet.
Einrüstung '= Einhausung'
Menge: 2,000 Mt

#### Abschnitt 1.4 Abbruch- / Rückbauarbeiten, Vermessung

**1.4.10 Schwimmstege ausbauen**
Schwimmstege gemäß Unterlagen des AG einschließlich
aller Befestigung- und Verbindungsmittel ausbauen, zum
Betriebshof des Deichverbandes transportieren und dort
nach Anweisung abladen.
Menge: 2,000 Stck

**1.4.20 Leitern ausbauen**
Steigleitern nach Unterlagen des AG ausbauen und nach
Wahl
des AN verwerten.
Erforderliche Trennschnitte durchführen.
Abrechnung wird nach Länge in der Ansicht.
Baustoff = Stahl
Menge: 4,000 Stck

**1.4.30 Haltestangen und Pegelrohr ausbauen**
17 Haltestangen sowie ein Pegelrohr ausbauen und nach
Wahl des AN  verwerten.
Erforderliche Trennschnitte durchführen.
Abgerechet wird nach Länge in der Ansicht.
Baustoff = Stahl
Menge: 1,000 psch

#### Abschnitt 1.5 Stahl- und Betonbauarbeiten, Korrosionsschutzarbeiten

*Hinweis*
Vorhandene Stahlspundwand:
Die vorhandene Spundwand besteht laut
Untersuchungsbericht aus beruhigtem Baustahl mit
erhöhten Gehalten an P, S, Cu, Cr und N. Die
Schweißbarkeit ist stark eingeschränkt.
Das Untersuchungsergebnis ist Bestandteil der
Ausschreibung und bei der Auswahl des
Schweißverfahrens, der Schweiß- zusätze sowie der
Schweißparameter verbindlich zu berücksichtigen.

Die Beschichtung der Stahlspundwand ist PAK belastet
(s. Untersuchungsergebnisse).

Allgemein:
Einzukalkulieren ist:
- Die Einhaltung von Auflagen zum Umwelt- und
Arbeitsschutz
- ggf. erforderliche Zwischenabschottungen innerhalb
der Schleuse, Staubschutzmaßnahmen,
Absaugeinrichtungen, Abfilterungen etc.
- Das Herstellen erforderlicher Schweißbadsicherungen
und Vorbereiten der Nahtbereiche für das Verschweißen
der Bauteile
- Kantenschutz, erf. temporäre Beschichtungen und
Beschichtung von Verbindungsmitteln einschl.
Vorbereitungsmaßnahmen gem. ZTV-ING

**1.5.10 Maßschablonen herstellen**
Herstellen von Maßschablonen als Grundlage für die
Vorferti- gung der Fußbleche aus Stahl.
Material der Maßschablonen nach Wahl des AN.
Die Maßschablonen dienen der exakten Übertragung der
Geometrie der profilierten Wandgeometrie unter
Berücksichtigung der unebenen Schleusensohle.
Leistungsumfang:
- Abnahme der tatsächlichen Geometrie von Sohle und
Wand im Bereich der Fußpunkte
- Anfertigen von maßgenauen Schablonen im Maßstab 1:1
- Berücksichtigung von Unebenheiten, Neigungen,
Versätzen - und Profilen
- Kennzeichnung von Bezugspunkten (z. B. OK Sohle,
Wandseite, Achslagen)
- Übergabe der Schablonen zur Verwendung bei der
Vorfertigung der Fußbleche / Werkstattplanung
Menge: 1,000 psch

**1.5.20 Stahlkonstruktion herstellen und einbauen, Fußlager**
StL-Nr. 121120112999900
Stahlkonstruktion entsprechend statischen und konstruktiven Erfordernissen nach Unterlagen des AG
einschl. aller Verbindungsmittel herstellen und montieren. Vorbereiten der Stahloberfläche sowie Aufbringen der Beschichtungen werden gesondert vergütet.
Bauteil '= Fußblech / -konstruktion in Einzelteilen,
einschl. Anschlagkonstruktion für Träger '
Stahlsorte ' = S235 JR
Stahlblechdicke = 10 bzw. 15 mm '
Konstruktion '/ Einzelteile der Fußblechkonstruktion
auf der Baustelle vollständig miteinander verschweißen,
das Verschweißen der Einzelteile ist einzukalkulieren.
Nahtbereiche für das Verschweißen der Bauteile vorbereiten.
Anschlagprofile = 1 Stck. pro Pfostenprofil,
t=10*50*60mm
Schweißnähte nach Unterlagen des AG. '
Abgerechnet 'wird nach Masse der eingebauten Teile
durch berechnen.
Das Schweißen an die vorhandene Spundwand wird
gesondert vergütet. '
Menge: 2,100 t

**1.5.30 Stahloberfläche vorbereiten**
Stahloberfläche nach Unterlagen des AG für
Schweißarbeiten vorbereiten.
Bauteil = Spundwand im Bereich des Fußblechanbindung
Vorbereitung nach Wahl des AN.
Ausgangszustand der beschichteten Oberfläche = Rostgrad
Ri5 nach DIN EN ISO 4628-3 mit Rostnarben. Anteil der
vorzubereitenden Fläche = 75-100 v.H.
Oberflächenvorbereitungsgrad Sa 2 1/2.
Vorbereitungsarbeiten auf der Baustelle durchführen.
Abgerechnet wird die Länge der Spundwand in der
Draufsicht ohne Schräglängenzuschlag (Länge in der
Achse).
Menge: 66,000 m

**1.5.40 Abfall entsorgen**
Gefährlichen Abfall aus Vorbereitung der Spundwände
entsorgen.
Abfall sammeln, in geeigneten Behältern lagern und
Deklarationsanalyse durchführen.
Abfall laden, fördern und mit Entsorgungszertifikat
fachgerecht entsorgen.
Ergebnis der Analyse an den AG übergeben.
Gebühren der Abfallentsorgung werden dem Entsorgungsträger vom AG vergütet.
Abgerechnet wird nach Wiegescheinen.
Menge: 20,000 kg

*Hinweis*
Die Auswahl eines geeigneten Schweißverfahrens und der
Schweißzusatzwerkstoffe ist an Proben vor Ort
vorzunehmen. Kosten hierfür sind in die Position
einzukalkulieren.
S. auch Hinweise zu Abschnitt 1.5.

**1.5.50 Verbindung Fußlager mit Spundwand**
Fußlager durch Schweißen an die Spundwand vollständig
und kraftschlüssig verbinden.
Vorbereitung der Spundwandbereiche wird gesondert
vergütet.
Abgerechnet wird die Länge der Spundwand in der
Draufsicht ohne Schräglängenzuschlag (Länge in der
Achse).
S. Hinweise Baubeschreibung Abschnitt 1.2 und Abschnitt
3.5.
Menge: 66,000 m

**1.5.60 Zerstörungsfreie Prüf. durchführen**
StL-Nr. 1211204219102
Zerstörungsfreie Prüfung durchführen. Schad- und fehlerhafte Bereiche auf Anordnung des AG prüfen. Vorgefundene Unregelmäßigkeiten und Fehlstellen kennzeichnen, bewerten und protokollieren. Die Protokolle sind
dem AG im Original zu übergeben.
Bauteil '= Schweißverbindung zwischen Fußblech und
vorhandener Spundwand
Abgerechnet wird die Länge der Spundwand in der
Draufsicht ohne Schräglängenzuschlag (Länge in der
Achse). '
Prüfart = Magnetpulverprüfung (MT).
Prüfen nach dem Verschweißen der Bauteile.
Menge: 66,000 m

**1.5.70 Verguß Fußlager herstellen**
Fußlagerkonstruktion nach Unterlagen des AG vergießen.
Verguss mit schwindkompensiertem, fließfähigem
Vergussmörtel, z. B. Pagel V1-50 oder gleichwertig,
Einbringung durch Belüftungsöffnung.
Fachgerechtes Anmischen, Einbringen, vollständiges,
hohlraumfreies Verfüllen des Zwischenraums und
Nachbehandlung gemäß Herstellervorgaben.
Menge: 1,000 m³

**1.5.80 Stahlkonstruktion herstellen und einbauen, Kopfplatte**
Stahlkonstruktion entsprechend statischen und
konstruktiven Erfordernissen nach Unterlagen des AG
herstellen und an Stahlpfosten montieren.
Vorbereiten der Stahloberfläche sowie Aufbringen der
Beschichtungen werden gesondert vergütet.
Bauteil = Kopfplattenkonstruktion
Stahlsorte = S235 JR
Konstruktion geschweißt.
Die Lage der Bohrungen ist der Vermessung der Bewehrung
in den Betonholmen anzupassen.
Kopfplattenkonstruktion mit Stahlpfosten HEB 180
verbinden.
S. Hinweise Baubeschreibung Abschnitt 3.5.
Einschl. Sonderkonstruktionen der Kopfplatte im Bereich
der Treppen.
Menge: 78,000 Stck

*Hinweis*
Da der obere Teil der Stützenkonstruktion (geschlitztes
Kopfblech + angeschweißte Einzelbleche) sich nicht im
Bereich der späteren Bertonhinterfüllung befindet und
nach dem Einbau nicht mehr zugänglich ist, ist dieser
Bereich (aufwärts vom HEB-180-Träger, H = über 25 cm
bis 35 cm)) bereits im Werk mit einem Korrosionsschutz
zu versehen.
Übergangsbereiche zum späteren Anschluss der
Wandplatten durch Schweißen sind zu berücksichtigen.

**1.5.90 Stahloberfläche vorbereiten, oberer Stützenbereich**
Stahloberfläche nach Unterlagen des AG für Korrosionsschutz vorbereiten.
Bauteil = Oberer Teil der Stützenkonstruktion
Vorbereitung für Erstbeschichtung.
Ausführung im Bereich von Sichtflächen.
Verfahren nach Wahl des AN
Oberflächenvorbereitungsgrad Sa 2 1/2.
Vorbereitungsarbeiten im Werk durchführen.
Menge: 78,000 Stck

**1.5.100 Stahlflächen mit Korrosionsschutz versehen, oberer Stützenbereich**
Stahlfläche nach Unterlagen des AG mit Korrosionsschutz
versehen.
Korrosionsschutz mit 1K-PUR gemäß System I der Liste
zugelassener Systeme der BAW aus dem Bereich System 3/4
mit UV-beständiger Deckbeschichtung.
Bauteil = Oberer Teil der Stützenkonstruktion
Beschichtungen im Werk aufbringen.
Erforderliche Zwischenreinigungen ausführen.
Einzelschichtdicken durch Messprotokolle belegen.
Menge: 78,000 Stck

**1.5.110 Stahlprofile einbauen, Pfosten**
Stahlträger als Pfosten nach Unterlagen des AG
einbauen.
Korrosionsschutz wird gesondert vergütet.
Stahlträger = HEB 180,
Stahlsorte = S235 JR
Einbau Pfosten auf Fußplattenkonstruktion an
Anschlagprofil.
Stahlträger umlaufend mit Fußplatte verschweißen.
Erschwernisse für Arbeiten unterhalb der Brücke sind
einzukalkulieren.
Menge: 78,000 St

**1.5.120 Verbundanker herstellen, Stahlbetonholm**
StL-Nr. 12211891899201410
Verbundanker nach statischen und konstruktiven Erfordernissen herstellen.
Bauteil '= oberer Betonholm,
Verankerung mit Verbundankern FHB II-AL M20 o.glw.
herstellen. '
Verbundanker in Stahlbeton.
Ankerlänge bis 0,30 m.
Anker-Durchmesser 20 mm.
Bohrloch herstellen.
Menge: 158,000 St

**1.5.130 Stahlkonstruktion herstellen und einbauen, Auswechselung**
Stahlkonstruktion entsprechend statischen und
konstruktiven Erfordernissen nach Unterlagen des AG
einschl. aller Verbindungsmittel herstellen und
montieren. Vorbereiten der Stahloberfläche sowie
Aufbringen der Beschichtungen werden gesondert
vergütet.
Bauteil =  Auswechselung am Höhenversprung der oberen
Betonholme
Stahlträger = HEB 120
Laschen t=10mm,
Stahlsorte = S235 JR
Konstruktion geschweißt und geschraubt.
Stahlträger an Stahlpfosten anschweißen, einschl.
Herstellung der erforderlichen Ausklinkung der
darunterliegenden Pfosten.
Laschen an vorh. Betonholm befestigen.
Einschl. erforderlicher Bohrungen und
Befestigungsmaterial.
Menge: 2,000 Stck

**1.5.140 Stahlkonstruktion herstellen und einbauen, Wandtafeln**
Stahlkonstruktion entsprechend statischen und
konstruktiven Erfordernissen nach Unterlagen des AG
herstellen und auf der Baustelle verschweißen.
Vorbereiten der Stahloberfläche sowie Aufbringen der
Beschichtungen werden gesondert vergütet.
Bauteil = Wandtafeln, t=10mm
Stahlblech mit Stahlpfosten und Fußplatte auf der
Baustelle verschweißen.
Stahlsorte = S235 JR
Vorbereitungs- und Schweißverfahren nach Wahl des AN.
Einschl. erforderlicher Sonderformen für Treppennischen
und Haltestangen,
einschl. erforderlicher Stahlprofile in den Eck- und
Endbereichen und deren Befestigung.
Abgerechnet wird die Fläche der Wand in der Ansicht (OK
Fußlager bis OK Blech).
Menge: 18,000 t

**1.5.150 Schweißnahtprüfungen durchführen**
Schweißnahtprüfung durchführen.
Schweißnahtprüfungen durchführen und Schweißnähte
bewerten. Die Ergebnisse werden dem AG im Original
übergeben.
Prüfung gem. ZTV-ING, Teil 4, Abschnitt 1.
In dieser Position sind alle für die gesamte
Stahlkonstruktion
vorgeschriebenen und erforderlichen
Schweißnahtprüfungen enthalten.
Die Schweißnahtprüfung der neuen Stahlkonstruktion an
die vorhandene Spundwand wird gesondert vergütet.
Menge: 1,000 psch

**1.5.160 Unbewehrten Leichtbeton herstellen, Hinterfüllung**
StL-Nr. 122118338691910
Unbewehrten Beton nach Unterlagen des AG herstellen.
Beton zum Ausfüllen von Hohlräumen.
Druckfestigkeitsklasse '= LC 16/18,
Rohdichteklasse =  1,2
vollständige / hohlraumfreie Verfüllung zwischen
vorhandener Spundwand und neuer Stahlkonstruktion. '
Expositionsklasse X0.
Zusätzliche Anforderungen 'Höheneinbau in mind. 3
Abschnitten mit je 2 Tagen Abstand.
Eine konstruktive Aussteifung der Wände bei der
Betonage nach Wahl des AN herstellen.'
Beton ohne Schalung herstellen.
Menge: 85,000 m3

*Hinweis*
Die Entsorgung sämtlicher bei den Strahlarbeiten
anfallenden Abfälle einschließlich Einstufung,
Abtransport und fachgerechter Entsorgung nach KrWG und
Nachweisführung ist Bestandteil der Leistung des
Auftragnehmers und in die Position der
Oberflächenvorbereitung einzukalkulieren.

**1.5.170 Stahloberfläche vorbereiten, Wandkonstruktion**
StL-Nr. 12212211391109129
Stahloberfläche nach Unterlagen des AG für Korrosionsschutz vorbereiten.
Bauteil '= Wandkonstruktion '
Vorbereitung für Erstbeschichtung.
Ausführung im Bereich von Sichtflächen.
Verfahren '= Strahlen nach Wahl des AN, gem. dem
Korrosionsschutz-System '
Oberflächenvorbereitungsgrad Sa 2 1/2.
Vorbereitungsarbeiten auf der Baustelle durchführen.
Abgerechnet 'wird die Wandfläche in der Ansicht '
Menge: 250,000 m2

**1.5.180 Stahlflächen mit Korrosionsschutz versehen, Wandkonstruktion**
Stahlfläche nach Unterlagen des AG mit Korrosionsschutz
versehen.
Korrosionsschutz mit 1K-PUR gemäß System I der Liste
zugelassener Systeme der BAW aus dem Bereich System 3/4
mit UV-beständiger Deckbeschichtung.
Bauteil = Wandkonstruktion.
Beschichtungen auf der Baustelle aufbringen.
Farbe der Deckbeschichtung = RAL 5004.
Erforderliche Zwischenreinigungen ausführen.
Einzelschichtdicken durch Messprotokolle belegen.
Menge: 250,000 m2

**1.5.190 Stahlkonstruktion herstellen und montieren, Kopfabdeckung**
Stahlkonstruktion entsprechend statischen und konstruktiven Erfordernissen nach Unterlagen des AG
einschl. aller Verbindungsmittel herstellen und montieren.
Bauteil = Kopfabdeckung
Stahlsorte = Baustahl S235 JR, feuerverzinkt
t = 5 mm
Konstruktion auf der Baustelle geschraubt.
Bohrungen für die erforderlichen Verschraubungen sind
vor der Feuerverzinkung herzustellen.
Einschl. erforderlicher Sonderformen für
Treppennischen, Eck- und Endbereiche, seitlichen
Schließungen, Sonderelementen im Bereich der
Auswechselungen.
Einschl. erforderlicher Stahl- / Z-Profile im Bereich
der Auswechselungen zur Befestigung.
Abgerechnet wird nach Masse durch Berechnen.
Menge: 1,800 t

#### Abschnitt 1.6 Einbauteile, Sonstiges

**1.6.10 Schwimmstege einbauen**
Schwimmstege an Stahlkonstruktion nach Unterlagen des
AG befestigen.
Stege auf dem Betriebshof des AG laden, zur
Einbaustelle liefern und montieren.
Erforderliche Befestigungen / Befestigungsmittel
ergänzen,
Herstellung von Bohrungen und dem Einbau
kontakttrennender Zwischenlage.
Einschl. erforderlicher Ausbesserungen des
Korrosionsschutzes der neuen Wandkonstruktion im
Bereich der Anschlüsse.
Menge: 2,000 Stck

**1.6.20 Steigleitern einbauen**
Steigleitern nach Unterlage des AG einbauen.
Material = Stahl S235 JR
Länge bis 6 m
Einschl. Korrosionsschutz gem. ZTV-ING Teil 4,
Abschnitt 3 Anhang A Tabelle A 4.3.2 Bauteil-Nr. 3.8.1
b) Nr. 1.
Befestigung durch punktuelles Schweißen an den
Deckblechen.
Einschließlich Anpassung der Holme im Übergangsbereich
zum Bestand.
Einschl. erforderlicher Ausbesserungen des
Korrosionsschutzes  im Bereich der Anschlüsse.
Menge: 4,000 Stck

**1.6.30 Haltestangen einbauen**
Haltestangen nach Unterlagen des AG einbauen.
Material = Edelstahlrohre 48,3 x 5, Werkstoffnummer
1.4571
Länge 3,50 m bis 4,10 m
Einschl. aller erforderlicher Halterungen und
Verbindungsmittel,
ggf. Herstellung von Bohrungen und dem Einbau
kontakttrennender Zwischenlage oder Schweißarbeiten.
Einschl. erforderlicher Ausbesserungen des
Korrosionsschutzes  im Bereich der Anschlüsse.
Menge: 16,000 Stck

#### Abschnitt 1.7 Tagelohnarbeiten

*Hinweis*
Stunden- / Tagelohnarbeiten dürfen nur mit vorheriger
Zustimmung und Abstimmung mit der Bauleitung
vorgenommen werden. Nicht ausdrücklich angeordnete
Stundenlohnarbeiten werden nicht vergütet.
Tagelohnarbeiten sind spätestens am nächsten Arbeitstag
zur
Anerkennung vorzulegen.

**1.7.10 Verrechnungssatz für Arbeitskraft**
Stundenlohnarbeiten durch Arbeitskräfte auf Anordnung
des AG
ausführen. Der Verrechnungssatz für die jeweilige
Arbeitskraft
umfasst sämtliche Aufwendungen, insbesondere den
tatsäch- lichen Lohn einschließlich vermögenswirksamer
Leistungen mit den Zuschlägen für Gemeinkosten
(Sozialkassenbeiträge, Winterbauumlage und dgl.), sowie
Lohn bzw. Gehaltsneben- kosten und Zuschläge für
Überstunden.
Zuschläge für Nacht-, Sonn- und Feiertagsarbeit werden
gesondert vergütet. Abgerechnet wird der angebotene
Mittellohn unabhängig von der Berufsgruppe des für die
Arbeiten qualifizierten, eingesetzten Mitarbeiters.
Menge: 50,000 h

**1.7.20 Verrechnungssatz für Arbeitskraft, Schweißarbeiten**
Stundenlohnarbeiten durch Arbeitskräfte auf Anordnung
des AG
ausführen. Der Verrechnungssatz für die jeweilige
Arbeitskraft
umfasst sämtliche Aufwendungen, insbesondere den
tatsäch- lichen Lohn einschließlich vermögenswirksamer
Leistungen mit den Zuschlägen für Gemeinkosten
(Sozialkassenbeiträge, Winterbauumlage und dgl.), sowie
Lohn bzw. Gehaltsneben- kosten und Zuschläge für
Überstunden.
Zuschläge für Nacht-, Sonn- und Feiertagsarbeit werden
gesondert vergütet.
Arbeitskraft = Fachkraft zur Ausführung von
Schweißarbeiten
Menge: 50,000 h

**1.7.30 Herstellen von Brennschnitten, d=bis 10mm**
Brennschnitte in Stahlblech bzw. Profilstahl
herstellen.
Materialstärke bis 10mm.
Einschl. Geräte-, Betriebs- und Lohnkosten.
Inkl. Entgraten und Reinigung der Schnittkanten.
Menge: 15,000 m

**1.7.40 Herstellen von Brennschnitten, d=über 10-15mm**
Brennschnitte in Stahlblech bzw. Profilstahl
herstellen.
Materialstärke über 10mm bis 15mm.
Einschl. Geräte-, Betriebs- und Lohnkosten.
Inkl. Entgraten und Reinigung der Schnittkanten.
Menge: 10,000 m

**1.7.50 Herstellen von Brennschnitten, d=über 15-20mm**
Brennschnitte in Stahlblech bzw. Profilstahl
herstellen.
Materialstärke über 15mm bis 20mm.
Einschl. Geräte-, Betriebs- und Lohnkosten.
Inkl. Entgraten und Reinigung der Schnittkanten.
Menge: 5,000 m

**1.7.60 Herstellen von Schweißnähten, a=bis 6mm**
Herstellen von Schweißnähten an Stahlbauteilen
herstellen.
Schweißnahtdicke = bis 6mm
Einschl. Geräte-, Material-, Betriebs- und Lohnkosten.
Inkl. Vorbereiten der Schweißstellen, Nacharbeiten und
Sichtprüfung.
Menge: 15,000 m

**1.7.70 Herstellen von Schweißnähten, a=über 6-10mm**
Herstellen von Schweißnähten an Stahlbauteilen
herstellen.
Schweißnahtdicke = über 6mm bis 10mm
Einschl. Geräte-, Material-, Betriebs- und Lohnkosten.
Inkl. Vorbereiten der Schweißstellen, Nacharbeiten und
Sichtprüfung.
Menge: 15,000 m

USt %: 19,00
